# Enlace+extensión para armarios 2110 mm, referencia EE2110PT/300 de IDE. Puerta transparente. Para amarios de 300 de profundidad - de IDE Electric

- Propiedad del archivo: CONSTRUNARIO
- Formato: FIEBDC-3/2012
- Programa: Construnario Versión 3.51
- Fecha de los precios: 25/10/2024
- Divisa: EUR

**EE2110PT_300** u Enlace+extensión para armarios 2110 mm, referencia EE2110PT/300 de IDE. Puerta transparente. Para amarios de 300 de profundidad - de IDE Electric
Precio: 1290.92
Enlace+extensión para armarios 2110 mm, referencia EE2110PT/300 de IDE. Puerta transparente. Para amarios de 300 de profundidad Código EAN: 8431044421315 Código ETIM 8.0: EC002622
