# Estructura de enlace 72 módulos para armario 40AS72 de IDE - de IDE Electric

- Propiedad del archivo: CONSTRUNARIO
- Formato: FIEBDC-3/2012
- Programa: Construnario Versión 3.51
- Fecha de los precios: 25/10/2024
- Divisa: EUR

**EE6771** u Estructura de enlace 72 módulos para armario 40AS72 de IDE - de IDE Electric
Precio: 274.40
MATERIALES: Chapa de acero pintado RAL9003. Permite la unión y extensión de envolventes de superficie tipo ENL mediante sistema de clipaje. Contiene estructura de enlace más extensión de armario (no incluye puerta). PARA ARMARIOS TIPO: 40ENL. Código EAN: 8431044480091
