# Cajas de bornas en acero inoxidable, referencia ELA2015135/INX de IDE. Cajas suministradas sin placa de montaje. Con laterales lisos y tapa atornillada. Medidas: 200x150x135 - de IDE Electric

- Propiedad del archivo: CONSTRUNARIO
- Formato: FIEBDC-3/2012
- Programa: Construnario Versión 3.51
- Fecha de los precios: 25/10/2024
- Divisa: EUR

**ELA2015135_INX** u Cajas de bornas en acero inoxidable, referencia ELA2015135/INX de IDE. Cajas suministradas sin placa de montaje. Con laterales lisos y tapa atornillada. Medidas: 200x150x135 - de IDE Electric
Precio: 356.85
Acero Inoxidable: AISI 304L Satinado Scotch 320. Cajas suministradas sin placa de montaje. Con laterales lisos y tapa atornillada. Código EAN: 8431044225548 Código eCl@ss 6.0: EC002713
