# Caja bornas INOX 304L abisagrada, referencia ELAB2015135/INX de IDE. Medidas: 200x150x135 lat. lisos tapa atornillada-IP66 - de IDE Electric

- Propiedad del archivo: CONSTRUNARIO
- Formato: FIEBDC-3/2012
- Programa: Construnario Versión 3.51
- Fecha de los precios: 25/10/2024
- Divisa: EUR

**ELAB2015135_INX** u Caja bornas INOX 304L abisagrada, referencia ELAB2015135/INX de IDE. Medidas: 200x150x135 lat. lisos tapa atornillada-IP66 - de IDE Electric
Precio: 393.11
Acero Inoxidable: AISI 304L Satinado Scotch 320. Cajas suministradas sin placa de montaje. Con laterales lisos y tapa atornillada y abisagrada Código EAN: 8431044263236 Código ETIM 6.0: EC002713
