# Armario combinable montado puerta transparente doble sin placa, referencia ENL16510050PT/DC de IDE. 1650x1000x500 - de IDE Electric

- Propiedad del archivo: CONSTRUNARIO
- Formato: FIEBDC-3/2012
- Programa: Construnario Versión 3.51
- Fecha de los precios: 25/10/2024
- Divisa: EUR

**ENL16510050PTDC** u Armario combinable montado puerta transparente doble sin placa, referencia ENL16510050PT/DC de IDE. 1650x1000x500 - de IDE Electric
Precio: 1931.98
Armario combinable montado puerta transparente doble sin placa, referencia ENL16510050PT/DC de IDE. 1650x1000x500 Datos técnicos Grado de protección Armarios puerta única (BIG-FSC) IP65 / NEMA 1, 12, 4 Armarios puerta única (ENL) IP55 / NEMA 1, 12 Armarios puerta doble (BIG-FSC-ENL) IP55 / NEMA 1, 12 Resistencia al impacto Cuerpo y puertas opacas IK10 Puertas transparentes IK09 Rango de temperatura ambiente -25 ºC / +60 ºC Acero laminado RAL 7035. Armario autoportante enlazable de puerta transparente doble. Incorporan cáncamos y tapas para entrada de cables. Suministrados sin placa de montaje ni paneles laterales. Código EAN: 8431044155876 Código eCl@ss 6.0: EC000058
