# Armario combinable montado puerta opaca doble sin placa, referencia ENL16510060PO/DC de IDE. 1650x1000x600 - de IDE Electric

- Propiedad del archivo: CONSTRUNARIO
- Formato: FIEBDC-3/2012
- Programa: Construnario Versión 3.51
- Fecha de los precios: 25/10/2024
- Divisa: EUR

**ENL16510060PO_DC** u Armario combinable montado puerta opaca doble sin placa, referencia ENL16510060PO/DC de IDE. 1650x1000x600 - de IDE Electric
Precio: 1971.92
Acero laminado RAL 7035. Armario autoportante enlazables de puerta opaca doble. Incorporan cáncamos y tapas para entrada de cables. Suministrados sin placa de montaje ni paneles laterales. Código EAN: 8431044155852 Código eCl@ss 6.0: EC000058
