# Armario combinable montado puerta opaca única sin placa, referencia ENL1656060PO/SP de IDE. Medidas: 1650x600x600 - de IDE Electric

- Propiedad del archivo: CONSTRUNARIO
- Formato: FIEBDC-3/2012
- Programa: Construnario Versión 3.51
- Fecha de los precios: 25/10/2024
- Divisa: EUR

**ENL1656060PO_SP** u Armario combinable montado puerta opaca única sin placa, referencia ENL1656060PO/SP de IDE. Medidas: 1650x600x600 - de IDE Electric
Precio: 1382.01
Acero laminado RAL 7035. Armario autoportante enlazable de puerta opaca. Incorporan cáncamos y tapas para entrada de cables. Suministrados sin placa de montaje ni paneles laterales. Código EAN: 8431044155685 Código eCl@ss 6.0: EC000058
