# Armario combinable montado puerta transparente única sin placa, referencia ENL1658050PT/SP de IDE. 1650x800x500 - de IDE Electric

- Propiedad del archivo: CONSTRUNARIO
- Formato: FIEBDC-3/2012
- Programa: Construnario Versión 3.51
- Fecha de los precios: 25/10/2024
- Divisa: EUR

**ENL1658050PT_SP** u Armario combinable montado puerta transparente única sin placa, referencia ENL1658050PT/SP de IDE. 1650x800x500 - de IDE Electric
Precio: 1575.19
Acero laminado RAL 7035. Armario autoportante enlazable de puerta transparente. Incorporan cáncamos y tapas para entrada de cables. Suministrados sin placa de montaje ni paneles laterales. Código EAN: 8431044155722 Código eCl@ss 6.0: EC000058
