# Armario enlazable con bastidor pivotante 1800x1000x600, referencia ENLBP18010060PT/SP de IDE - de IDE Electric

- Propiedad del archivo: CONSTRUNARIO
- Formato: FIEBDC-3/2012
- Programa: Construnario Versión 3.51
- Fecha de los precios: 25/10/2024
- Divisa: EUR

**ENLBP18010060PT_SP** u Armario enlazable con bastidor pivotante 1800x1000x600, referencia ENLBP18010060PT/SP de IDE - de IDE Electric
Precio: 2959.84
MATERIALES: Armario en acero laminado RAL7035. Bastidor en acero cincado. Bastidor pivotante de 19". Reversible con posibilidad de abrir a derechas o izquierdas. Apertura máxima de 180º. Código EAN: 8431044079875 Código eCl@ss 6.0: EC000261
