# Módulo de esquina, referencia ESQ1804040 de IDE. Medidas: 1800x400x400 - de IDE Electric

- Propiedad del archivo: CONSTRUNARIO
- Formato: FIEBDC-3/2012
- Programa: Construnario Versión 3.51
- Fecha de los precios: 25/10/2024
- Divisa: EUR

**ESQ1804040** u Módulo de esquina, referencia ESQ1804040 de IDE. Medidas: 1800x400x400 - de IDE Electric
Precio: 998.20
MATERIALES: Acero laminado RAL7035. Permite conseguir conjuntos de armarios enlazados en lugares donde el espacio es reducido obteniendo estructuras en ángulo. Grado de protección IP55. PARA ARMARIOS TIPO: ENL. Código EAN: 8431044018829 Código eCl@ss 6.0: EC002622
