# Filtros 115x115, referencia F123 de IDE. Para rejilla de 149x149 - de IDE Electric

- Propiedad del archivo: CONSTRUNARIO
- Formato: FIEBDC-3/2012
- Programa: Construnario Versión 3.51
- Fecha de los precios: 25/10/2024
- Divisa: EUR

**F123** u Filtros 115x115, referencia F123 de IDE. Para rejilla de 149x149 - de IDE Electric
Precio: 2.62
Filtro para ventiladores. Código EAN: 8431044250274 Código ETIM 6.0: EC002513
