# Filtro poliuretano para acondicionador AT1150 AT1550 AT2050, referencia FPT115 de IDE - de IDE Electric

- Propiedad del archivo: CONSTRUNARIO
- Formato: FIEBDC-3/2012
- Programa: Construnario Versión 3.51
- Fecha de los precios: 25/10/2024
- Divisa: EUR

**FPT115** u Filtro poliuretano para acondicionador AT1150 AT1550 AT2050, referencia FPT115 de IDE - de IDE Electric
Precio: 125.03
Estructura celular abierta Conteo de células PPI 15-25 Densidad neta (ISO 845) mayor o igual a 55 Código EAN: 8431044442990 Código ETIM 8.0: EC002513
