# Armario semi-compacto puerta transparente doble sin placa, referencia FSC18010040PT/DC de IDE. Medidas: 1800x1000x400 - de IDE Electric

- Propiedad del archivo: CONSTRUNARIO
- Formato: FIEBDC-3/2012
- Programa: Construnario Versión 3.51
- Fecha de los precios: 25/10/2024
- Divisa: EUR

**FSC18010040PT_DC** u Armario semi-compacto puerta transparente doble sin placa, referencia FSC18010040PT/DC de IDE. Medidas: 1800x1000x400 - de IDE Electric
Precio: 1879.80
Acero laminado RAL 7035. Armario autoportante semi-compacto de puerta transparente doble. Incorporan cáncamos y tapas para la entrada de cables. Suministrados sin placa de montaje. Código EAN: 8431044010397 Código eCl@ss 6.0: EC000058
