# Armario semi-compacto puerta transparente única sin placa, referencia FSC1808040PT/SP de IDE. Medidas: 1800x800x400 - de IDE Electric

- Propiedad del archivo: CONSTRUNARIO
- Formato: FIEBDC-3/2012
- Programa: Construnario Versión 3.51
- Fecha de los precios: 25/10/2024
- Divisa: EUR

**FSC1808040PTSP** u Armario semi-compacto puerta transparente única sin placa, referencia FSC1808040PT/SP de IDE. Medidas: 1800x800x400 - de IDE Electric
Precio: 1522.61
Acero laminado RAL 7035. Armarios autoportante semi-compacto de puerta transparente. Incorporan cáncamos y tapas para la entrada de cables. Suministrados sin placa de montaje. Para alcanzar el grado de protección IP65 es necesario solicitar el kit de aislamiento 48690. Código EAN: 8431044117737 Código eCl@ss 6.0: EC000058
