# Armario semi-compacto con puerta opaca única sin placa, referencia FSC20010050PO/SP de IDE. Medidas: 2000x1000x500 - de IDE Electric

- Propiedad del archivo: CONSTRUNARIO
- Formato: FIEBDC-3/2012
- Programa: Construnario Versión 3.51
- Fecha de los precios: 25/10/2024
- Divisa: EUR

**FSC20010050PO_SP** u Armario semi-compacto con puerta opaca única sin placa, referencia FSC20010050PO/SP de IDE. Medidas: 2000x1000x500 - de IDE Electric
Precio: 1697.47
Acero laminado RAL 7035. Armario autoportante semi-compacto de puerta opaca. Incorporan cáncamos y tapas para la entrada de cables. Suministrados sin placa de montaje. Para alcanzar el grado de protección IP65 es necesario solicitar el kit de aislamiento 48690. Código EAN: 8431044030326 Código eCl@ss 6.0: EC000058
