# Caja de distribución IP40, empotrar pared sólida, referencia GME28PO de IDE. 2x14 (28) módulos puerta metálica - de IDE Electric

- Propiedad del archivo: CONSTRUNARIO
- Formato: FIEBDC-3/2012
- Programa: Construnario Versión 3.51
- Fecha de los precios: 25/10/2024
- Divisa: EUR

**GME28PO** u Caja de distribución IP40, empotrar pared sólida, referencia GME28PO de IDE. 2x14 (28) módulos puerta metálica - de IDE Electric
Precio: 77.41
2x14 (28) Raíl DIN Código EAN: 8431044214269 Código ETIM 8.0: EC000214
