# Caja de distribución IP40, empotrar pared sólida, referencia GME42PO de IDE. 3x14 (42) módulos puerta metálica - de IDE Electric

- Propiedad del archivo: CONSTRUNARIO
- Formato: FIEBDC-3/2012
- Programa: Construnario Versión 3.51
- Fecha de los precios: 25/10/2024
- Divisa: EUR

**GME42PO** u Caja de distribución IP40, empotrar pared sólida, referencia GME42PO de IDE. 3x14 (42) módulos puerta metálica - de IDE Electric
Precio: 92.94
3x14 (42) Raíl DIN Código EAN: 8431044214276 Código ETIM 8.0: EC000214
