# Armarios de distribución IP40 de empotrar pared hueca, referencia GME42PO/PH/RA de IDE. 3x14 (42)raíl DIN. Puerta metálica. Con barras de neutro y tierra push-in - de IDE Electric

- Propiedad del archivo: CONSTRUNARIO
- Formato: FIEBDC-3/2012
- Programa: Construnario Versión 3.51
- Fecha de los precios: 25/10/2024
- Divisa: EUR

**GME42PO_PH_RA** u Armarios de distribución IP40 de empotrar pared hueca, referencia GME42PO/PH/RA de IDE. 3x14 (42)raíl DIN. Puerta metálica. Con barras de neutro y tierra push-in - de IDE Electric
Precio: 157.44
Armarios de distribución IP40 de empotrar pared hueca, referencia GME42PO/PH/RA de IDE. 3x14 (42)raíl DIN. Puerta metálica. Con barras de neutro y tierra push-in Código EAN: 8431044358710 Código eCl@ss 8.0: EC000214
