# Armarios de distribución IP40 de empotrar pared sólida, referencia GME56PO/RR de IDE. 4x14 (56) Raíl DIN. Puerta metálica. Con barras de neutro y tierra con tornillos - de IDE Electric

- Propiedad del archivo: CONSTRUNARIO
- Formato: FIEBDC-3/2012
- Programa: Construnario Versión 3.51
- Fecha de los precios: 25/10/2024
- Divisa: EUR

**GME56PO_RR** u Armarios de distribución IP40 de empotrar pared sólida, referencia GME56PO/RR de IDE. 4x14 (56) Raíl DIN. Puerta metálica. Con barras de neutro y tierra con tornillos - de IDE Electric
Precio: 136.70
Armarios de distribución IP40 de empotrar pared sólida, referencia GME56PO/RR de IDE. 4x14 (56) Raíl DIN. Puerta metálica. Con barras de neutro y tierra con tornillos Código EAN: 8431044214368 Código ETIM 8.0: EC000214
