# Armario mural, referencia GN5010025PD/SP, de la serie Argenta de IDE. Medidas: 500x1000x250 PO/SP-IP66. Sin placa de montaje - de IDE Electric

- Propiedad del archivo: CONSTRUNARIO
- Formato: FIEBDC-3/2012
- Programa: Construnario Versión 3.51
- Fecha de los precios: 25/10/2024
- Divisa: EUR

**GN5010025PDSP** u Armario mural, referencia GN5010025PD/SP, de la serie Argenta de IDE. Medidas: 500x1000x250 PO/SP-IP66. Sin placa de montaje - de IDE Electric
Precio: 553.20
Acero laminado RAL 7035 - Puerta opaca doble - Armarios suministrados sin placa de montaje. Pack de 4 alzadores de placa incluido en todas las referencias. Código EAN: 8431044333380 Código ETIM 6.0: EC000261
