# Armario metálico fijación mural IP66, referencia GN503015 de la serie Argenta de IDE. Placa ciega incorporada. Medidas: 500x300x150 - de IDE Electric

- Propiedad del archivo: CONSTRUNARIO
- Formato: FIEBDC-3/2012
- Programa: Construnario Versión 3.51
- Fecha de los precios: 25/10/2024
- Divisa: EUR

**GN503015** u Armario metálico fijación mural IP66, referencia GN503015 de la serie Argenta de IDE. Placa ciega incorporada. Medidas: 500x300x150 - de IDE Electric
Precio: 149.12
Acero laminado RAL 7035 - Puerta opaca única - Armarios suministrados con placa de montaje. Pack de 4 alzadores de placa incluido en todas las referencias. Código EAN: 8431044490465 Código ETIM 6.0: EC000261
