# Armario metálico de fijación mural IP55, referencia GN8012040PD/SP de IDE. Puerta opaca doble, sin placa de montaje. Medidas: 800x1200x400 - de IDE Electric

- Propiedad del archivo: CONSTRUNARIO
- Formato: FIEBDC-3/2012
- Programa: Construnario Versión 3.51
- Fecha de los precios: 25/10/2024
- Divisa: EUR

**GN8012040PD_SP** u Armario metálico de fijación mural IP55, referencia GN8012040PD/SP de IDE. Puerta opaca doble, sin placa de montaje. Medidas: 800x1200x400 - de IDE Electric
Precio: 805.66
Acero laminado RAL 7035 - Puerta opaca doble - Armarios suministrados sin placa de montaje. Pack de 4 alzadores de placa incluido en todas las referencias. Código EAN: 8431044080093 Código eCl@ss 6.0: EC000261
