# Caja distribución IP40 superficie de IDE. 1x36 módulos, puerta transparente. Regleta N&T aut. - de IDE Electric

- Propiedad del archivo: CONSTRUNARIO
- Formato: FIEBDC-3/2012
- Programa: Construnario Versión 3.51
- Fecha de los precios: 25/10/2024
- Divisa: EUR

**GPS36PT3F_RA** u Caja distribución IP40 superficie de IDE. 1x36 módulos, puerta transparente. Regleta N&T aut. - de IDE Electric
Precio: 110.90
Caja distribución IP40 superficie de IDE. 1x36 módulos, puerta transparente. Regleta N&T aut. Grado de protección IP40 Resistencia al impacto IK08 Resistencia al hilo incandescente 650 ºC Rango de temperatura ambiente -25 ºC / +40 ºC Tensión máxima de empleo 1000 V AC / 1500 V DC Doble aislamiento Clase II Conforme a la directiva de baja tensión 2014/35/EU. Normas: UNE-EN 62208 y UNE-EN 60439-1 (en la parte que afecta). Gama de productos Cajas de distribución IP40 de superficie de 12, 18, 24 y 36 módulos de capacidad. Disponibles con puerta opaca o transparente. Materiales Materiales plásticos libres de halógenos. Base, marco y puerta opaca en ABS blanco RAL 9003. Puerta transparente en PC color gris fumé con protección UV. Suministro Suministrados en embalaje individual. Los embalajes múltiples se conforman enfajando con film transparente los embalajes individuales. Se suministran con todos los elementos ensamblados, a excepción de los elementos suministrados en la bolsa de accesorios. Código EAN: 8431044358765 Código ETIM 8.0: EC000214
