# Higrotermo, referencia HT250 de IDE - de IDE Electric

- Propiedad del archivo: CONSTRUNARIO
- Formato: FIEBDC-3/2012
- Programa: Construnario Versión 3.51
- Fecha de los precios: 25/10/2024
- Divisa: EUR

**HT250** u Higrotermo, referencia HT250 de IDE - de IDE Electric
Precio: 171.33
Control humedad y calefacción Código EAN: 8431044400143 Código ETIM 8.0: EC004587
