# Caja para ICP y distribución IP40 Blanco ventana opaca ICP-16 - de IDE Electric

- Propiedad del archivo: CONSTRUNARIO
- Formato: FIEBDC-3/2012
- Programa: Construnario Versión 3.51
- Fecha de los precios: 25/10/2024
- Divisa: EUR

**IB20PO** u Caja para ICP y distribución IP40 Blanco ventana opaca ICP-16 - de IDE Electric
Precio: 25.84
MATERIALES LIBRES DE HALÓGENOS. Marco y ventana en ABS blanco RAL 9003. Base en PS negro. IP40 - Empotrar. Código EAN: 8431044046402 Código ETIM 6.0: EC000712
