# Conjunto RTR plástica + caja de distribución con ICP, referencia IB32/RTR50608PLAS de IDE. 500x600x80. IB32PO - de IDE Electric

- Propiedad del archivo: CONSTRUNARIO
- Formato: FIEBDC-3/2012
- Programa: Construnario Versión 3.51
- Fecha de los precios: 25/10/2024
- Divisa: EUR

**IB32RTR50608PLAS** u Conjunto RTR plástica + caja de distribución con ICP, referencia IB32/RTR50608PLAS de IDE. 500x600x80. IB32PO - de IDE Electric
Precio: 131.82
Conjunto RTR plástica + caja de distribución con ICP, referencia IB32/RTR50608PLAS de IDE. 500x600x80. IB32PO Grado de protección IP40 Resistencia al impacto IK08 Resistencia al hilo incandescente Paredes convencionales 650 ºC Paredes huecas (versión PH) 850 ºC Rango de temperatura ambiente -25 ºC / +40 ºC Tensión máxima de empleo 1000 V AC / 1500 V DC Gama de productos Cajas de empotrar con ICP (4 módulos) más 16, 24, 28, 40 y 54 módulos de capacidad, con ventana opaca. Materiales Materiales plásticos libres de halógenos. Marco y ventana opaca: ABS blanco RAL9003. Base: PS negro. Suministro Suministrados en embalaje individual. Los embalajes múltiples se conforman enfajando con film transparente los embalajes individuales. Se suministran con todos los elementos ensamblados. Código EAN: 8431044270722 Código ETIM 8.0: EC002601
