# Obturador pasa cables Ĝ38mm de IDE - de IDE Electric

- Propiedad del archivo: CONSTRUNARIO
- Formato: FIEBDC-3/2012
- Programa: Construnario Versión 3.51
- Fecha de los precios: 25/10/2024
- Divisa: EUR

**IDE_29562** u Obturador pasa cables Ĝ38mm de IDE - de IDE Electric
Precio: 36.87
Obturador pasa cables
