# Obturador pasa cables Ĝ4x34mm de IDE - de IDE Electric

- Propiedad del archivo: CONSTRUNARIO
- Formato: FIEBDC-3/2012
- Programa: Construnario Versión 3.51
- Fecha de los precios: 25/10/2024
- Divisa: EUR

**IDE_29568** u Obturador pasa cables Ĝ4x34mm de IDE - de IDE Electric
Precio: 61.53
Obturador pasa cables
