# Armario de superficie IP40 de IDE. 755x390x122. Puerta metálica y frontal plástico. Con barras de neutro y tierra con tornillos - de IDE Electric

- Propiedad del archivo: CONSTRUNARIO
- Formato: FIEBDC-3/2012
- Programa: Construnario Versión 3.51
- Fecha de los precios: 25/10/2024
- Divisa: EUR

**IDE_GMS56PO_RR** u Armario de superficie IP40 de IDE. 755x390x122. Puerta metálica y frontal plástico. Con barras de neutro y tierra con tornillos - de IDE Electric
Precio: 197.83
Puerta metálica y frontal plástico. Con barras de neutro y tierra con tornillos
