# Cubierta para rejilla con filtro RF222 AISI 316L de IDE - de IDE Electric

- Propiedad del archivo: CONSTRUNARIO
- Formato: FIEBDC-3/2012
- Programa: Construnario Versión 3.51
- Fecha de los precios: 25/10/2024
- Divisa: EUR

**IDE_INXCRF222316** u Cubierta para rejilla con filtro RF222 AISI 316L de IDE - de IDE Electric
Precio: 386.96
Cubierta para rejilla con filtro RF222 AISI 316L
