# Cubierta para rejilla con filtro RF93 AISI 316L de IDE - de IDE Electric

- Propiedad del archivo: CONSTRUNARIO
- Formato: FIEBDC-3/2012
- Programa: Construnario Versión 3.51
- Fecha de los precios: 25/10/2024
- Divisa: EUR

**IDE_INXCRF93316** u Cubierta para rejilla con filtro RF93 AISI 316L de IDE - de IDE Electric
Precio: 265.40
Cubierta para rejilla con filtro RF93 AISI 316L
