# Pedestal empotrar con puerta practicable de IDE. 750x420 - de IDE Electric

- Propiedad del archivo: CONSTRUNARIO
- Formato: FIEBDC-3/2012
- Programa: Construnario Versión 3.51
- Fecha de los precios: 25/10/2024
- Divisa: EUR

**IDE_PDE7542** u Pedestal empotrar con puerta practicable de IDE. 750x420 - de IDE Electric
Precio: 864.00
Pedestal empotrar con puerta practicable
