# Perfil horizontal para armario BIG INOX de IDE. 800 mm - de IDE Electric

- Propiedad del archivo: CONSTRUNARIO
- Formato: FIEBDC-3/2012
- Programa: Construnario Versión 3.51
- Fecha de los precios: 25/10/2024
- Divisa: EUR

**IDE_PHB800** u Perfil horizontal para armario BIG INOX de IDE. 800 mm - de IDE Electric
Precio: 93.46
4 perfiles
