# Puerta lateral para armario ENL de IDE. 2000x1000 - de IDE Electric

- Propiedad del archivo: CONSTRUNARIO
- Formato: FIEBDC-3/2012
- Programa: Construnario Versión 3.51
- Fecha de los precios: 25/10/2024
- Divisa: EUR

**IDE_POS200100** u Puerta lateral para armario ENL de IDE. 2000x1000 - de IDE Electric
Precio: 881.94
Acero laminado en frío, imprimado y pintado
