# Puerta lateral para armario ENL de IDE. 2200x800 - de IDE Electric

- Propiedad del archivo: CONSTRUNARIO
- Formato: FIEBDC-3/2012
- Programa: Construnario Versión 3.51
- Fecha de los precios: 25/10/2024
- Divisa: EUR

**IDE_POS22080** u Puerta lateral para armario ENL de IDE. 2200x800 - de IDE Electric
Precio: 974.48
Acero laminado en frío, imprimado y pintado
