# Perfil tracción de cables de IDE. Armario Argenta Plus 800mm - de IDE Electric

- Propiedad del archivo: CONSTRUNARIO
- Formato: FIEBDC-3/2012
- Programa: Construnario Versión 3.51
- Fecha de los precios: 25/10/2024
- Divisa: EUR

**IDE_PTC800** u Perfil tracción de cables de IDE. Armario Argenta Plus 800mm - de IDE Electric
Precio: 32.06
Armario Argenta Plus 800mm
