# Soporte de espuma pasacables de IDE. 800mm - de IDE Electric

- Propiedad del archivo: CONSTRUNARIO
- Formato: FIEBDC-3/2012
- Programa: Construnario Versión 3.51
- Fecha de los precios: 25/10/2024
- Divisa: EUR

**IDE_SEP800** u Soporte de espuma pasacables de IDE. 800mm - de IDE Electric
Precio: 47.94
Soporte de espuma pasacables
