# Unión lateral para tejadillo de IDE. 800 mm. Enlazable - de IDE Electric

- Propiedad del archivo: CONSTRUNARIO
- Formato: FIEBDC-3/2012
- Programa: Construnario Versión 3.51
- Fecha de los precios: 25/10/2024
- Divisa: EUR

**IDE_TEJL80** u Unión lateral para tejadillo de IDE. 800 mm. Enlazable - de IDE Electric
Precio: 164.28
800 mm. Enlazable
