# Intercambiador agua-aire, referencia IGV10000/230 de IDE. 10000 W - de IDE Electric

- Propiedad del archivo: CONSTRUNARIO
- Formato: FIEBDC-3/2012
- Programa: Construnario Versión 3.51
- Fecha de los precios: 25/10/2024
- Divisa: EUR

**IGV10000230** u Intercambiador agua-aire, referencia IGV10000/230 de IDE. 10000 W - de IDE Electric
Precio: 8333.05
Intercambiador agua-aire 10000 W. Código EAN: 8431044250922 Código ETIM 6.0: EC002515
