# Intercambiador agua-aire, referencia IGV2500/230 de IDE. 2500 W - de IDE Electric

- Propiedad del archivo: CONSTRUNARIO
- Formato: FIEBDC-3/2012
- Programa: Construnario Versión 3.51
- Fecha de los precios: 25/10/2024
- Divisa: EUR

**IGV2500230** u Intercambiador agua-aire, referencia IGV2500/230 de IDE. 2500 W - de IDE Electric
Precio: 3334.41
Intercambiador agua-aire 3000 W. Código EAN: 8431044250885 Código ETIM 6.0: EC002515
