# Armarios de fijación mural IP66 en acero inoxidable AISI 304L-316L, referencia INX705025-316 de IDE. Medidas: 700x500x250 - de IDE Electric

- Propiedad del archivo: CONSTRUNARIO
- Formato: FIEBDC-3/2012
- Programa: Construnario Versión 3.51
- Fecha de los precios: 25/10/2024
- Divisa: EUR

**INX705025-316** u Armarios de fijación mural IP66 en acero inoxidable AISI 304L-316L, referencia INX705025-316 de IDE. Medidas: 700x500x250 - de IDE Electric
Precio: 1485.44
Acero inoxidable AISI 316L: satinado Scotch 320. Puerta opaca. Armarios suministrados con placa de montaje. Código EAN: 8431044088846 Código ETIM 6.0: EC000261
