# Chasis modular inox AISI 304L, referencia INXCH6040/1520 de IDE, 4X16 (64) MOD.PROF.200 - de IDE Electric

- Propiedad del archivo: CONSTRUNARIO
- Formato: FIEBDC-3/2012
- Programa: Construnario Versión 3.51
- Fecha de los precios: 25/10/2024
- Divisa: EUR

**INXCH60401520** Chasis modular inox AISI 304L, referencia INXCH6040/1520 de IDE, 4X16 (64) MOD.PROF.200 - de IDE Electric
Precio: 228.28
MATERIALES: Acero inoxidable AISI 304L. Acabado satinado Scotch 320. Incorpora bastidor, tapa chasis, tornillos de cierre y alzadores. Bolsa de accesorios para montaje incluida. Código EAN: 8431044198163 Código eCl@ss 6.0: EC002625
