# Puerta interior de acero inoxidabe, referencia INXPIN6040 de IDE. Para armarios de medida: 600x400 - de IDE Electric

- Propiedad del archivo: CONSTRUNARIO
- Formato: FIEBDC-3/2012
- Programa: Construnario Versión 3.51
- Fecha de los precios: 25/10/2024
- Divisa: EUR

**INXPIN6040** Puerta interior de acero inoxidabe, referencia INXPIN6040 de IDE. Para armarios de medida: 600x400 - de IDE Electric
Precio: 372.05
MATERIALES: Acero inoxidable AISI 304L. Acabado satinado Scotch 320. Para la instalación de la puerta interior es necesario solicitar el elemento de regulación correspondiente. Código EAN: 8431044198347 Código eCl@ss 6.0: EC000747
