# Puerta interior de acero inoxidabe, referencia INXPIN3020 de IDE. Para armarios de medida: 800x800 - de IDE Electric

- Propiedad del archivo: CONSTRUNARIO
- Formato: FIEBDC-3/2012
- Programa: Construnario Versión 3.51
- Fecha de los precios: 25/10/2024
- Divisa: EUR

**INXPIN8080** Puerta interior de acero inoxidabe, referencia INXPIN3020 de IDE. Para armarios de medida: 800x800 - de IDE Electric
Precio: 661.63
MATERIALES: Acero inoxidable AISI 304L. Acabado satinado Scotch 320. Para la instalación de la puerta interior es necesario solicitar el elemento de regulación correspondiente. Código EAN: 8431044198392 Código eCl@ss 6.0: EC000747
