# Puerta de repuesto opaca de acero inoxidable doble, referencia INXPO120100/PD de IDE. Medidas: 1200X1000 - de IDE Electric

- Propiedad del archivo: CONSTRUNARIO
- Formato: FIEBDC-3/2012
- Programa: Construnario Versión 3.51
- Fecha de los precios: 25/10/2024
- Divisa: EUR

**INXPO120100PD** u Puerta de repuesto opaca de acero inoxidable doble, referencia INXPO120100/PD de IDE. Medidas: 1200X1000 - de IDE Electric
Precio: 957.00
MATERIALES: Acero inoxidable AISI 304L. Acabado satinado Scotch 320. Puertas suministradas sin cierre. Consultar cierres. Código EAN: 8431044153995 Código eCl@ss 6.0: EC000747
