# Tejadillo inox, referencia INXTEJ2515 de IDE. Para amario de 250x150 - de IDE Electric

- Propiedad del archivo: CONSTRUNARIO
- Formato: FIEBDC-3/2012
- Programa: Construnario Versión 3.51
- Fecha de los precios: 25/10/2024
- Divisa: EUR

**INXTEJ2515** u Tejadillo inox, referencia INXTEJ2515 de IDE. Para amario de 250x150 - de IDE Electric
Precio: 199.27
MATERIALES: Acero inoxidable AISI 304L. Acabado satinado Scotch 320. Permite proteger los mandos o testigos luminosos de la lluvia y el polvo. Se fija directamente en el cuerpo del armario. Se suministra con la tornillería necesaria para el montaje. Código EAN: 8431044198446 Código eCl@ss 6.0: EC000744
