# Zócalo de acero inoxidable, referencia INXZCLA108030 de IDE. Medidas: 100X800X300 - de IDE Electric

- Propiedad del archivo: CONSTRUNARIO
- Formato: FIEBDC-3/2012
- Programa: Construnario Versión 3.51
- Fecha de los precios: 25/10/2024
- Divisa: EUR

**INXZCLA108030** u Zócalo de acero inoxidable, referencia INXZCLA108030 de IDE. Medidas: 100X800X300 - de IDE Electric
Precio: 436.82
MATERIALES: Acero inoxidable AISI 304L. Acabado satinado Scotch 320. Zócalo suministrado completo con tapas frontales y laterales. Código EAN: 8431044149868 Código eCl@ss 6.0: EC000721
