# Zócalo Big, referencia INXZCLB8050 de IDE. Medidas: 100X800X500 INOX 304L - de IDE Electric

- Propiedad del archivo: CONSTRUNARIO
- Formato: FIEBDC-3/2012
- Programa: Construnario Versión 3.51
- Fecha de los precios: 25/10/2024
- Divisa: EUR

**INXZCLB8050** u Zócalo Big, referencia INXZCLB8050 de IDE. Medidas: 100X800X500 INOX 304L - de IDE Electric
Precio: 602.49
MATERIALES: Acero inoxidable AISI 304L. Acabado satinado Scotch 320. Zócalo suministrado completo con tapas frontales y laterales. Código EAN: 8431044177199 Código ETIM 6.0: EC000721
