# Kit de refuerzo para placa, referencia KRPL120 de IDE. Ancho: 1200 - de IDE Electric

- Propiedad del archivo: CONSTRUNARIO
- Formato: FIEBDC-3/2012
- Programa: Construnario Versión 3.51
- Fecha de los precios: 25/10/2024
- Divisa: EUR

**KRPL120** u Kit de refuerzo para placa, referencia KRPL120 de IDE. Ancho: 1200 - de IDE Electric
Precio: 42.02
Kit de refuerzo para placa, referencia KRPL120 de IDE. Ancho: 1200 Código EAN: 8431044447698 Código ETIM 8.0: EC002518
