# Kit antisísmico para ENL2008080 de IDE - de IDE Electric

- Propiedad del archivo: CONSTRUNARIO
- Formato: FIEBDC-3/2012
- Programa: Construnario Versión 3.51
- Fecha de los precios: 25/10/2024
- Divisa: EUR

**KRS2008080** u Kit antisísmico para ENL2008080 de IDE - de IDE Electric
Precio: 892.82
MATERIALES: Chapa de acero galvanizado 3 mm. Kit de escuadras y barras de sección cuadrada. Código EAN: 8431044191102 Código ETIM 6.0: EC002518
